# Muster-Leistungsbeschreibung
Leistungsbeschreibung (GAEB 90, DA81)
Währung: EUR

## Melkstand - Schnelle Sanierung
Datum: 27.10.25

### Titel 00001 Positionen

*Hinweis*
Hinweise zur Muster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Untergrunduntersuchung und -prüfung**
Untergrund Prüfung und Dokumentation gemäß gültigen
Regelwerken.
Einheit: m2

**00001.0002 Untergrundvorbehandlung mit geeigneten Mitteln**
Untergrundvorbehandlung mit geeigneten Mitteln zur
Erzielung eines sauberen und tragfähigen
Untergrundes, frei von haftungsmindernden
Schichten.
Einheit: m2

**00001.0003 Grundieren mit einem untergrundtoleranten 2K EP-Bindemittel (ACC)**
Liefern und Herstellen einer Grundierung, besonders
schnell reagierend durch Zugabe eines speziellen
Additivs. des
vorbereiteten Untergrundes mit einem nonylphenol-,
lösemittel- und weichmacherfreien
2-K EP-Bindemittel.

Oberfläche bei Überschreitung der Wartezeit leicht
abstreuen mit ca. 1 kg/m² bzw. je nach Anwendungsfall
auch abstreuen im Überschuss mit feuertrockenem
Quarzsand geeign. Korngröße.

- Untergrundtolerant bis 6 % Restfeuchte (CM-Methode)
- Gute Haftung auf schwach saugenden Untergründen

gewählte Produkte
Remmers Epoxy MT 100,
Remmers ACC H,
Remmers Quarz 07/12 DF

Farbton: transparent

Produktkenndaten -
Im Anlieferungszustand:
Komponente A, Komponente B, Mischung,
Viskosität (25 °C): 950 mPa s, 200 mPa s, 750 mPa s,
Dichte (20 °C): 1,16 g/cm³, 0,97 g/cm³, 1,08 g/cm³,

Im ausreagierten Zustand
Druckfestigkeit ca. 60 N/mm² *
Biegezugfestigkeit ca. 20 N/mm² *
* Epoxidharzmörtel 1 : 10 mit Normsand

Die genannten Werte stellen typische
Produkteigenschaften dar und sind nicht als
verbindliche
Produktspezifikationen zu verstehen.

Verbrauch:
mind. 0,4 kg/m² Remmers MT 100 <0936>
anteilig 2% (hier:) 8 g/m² Remmers ACC H <1295>
ca. 2-3 kg/m² Remmers Quarz 07/12 DF <4407>
Einheit: m2

*Hinweis*
Beschichtungspause/Melkdurchgang

**00001.0004 Intensive Untergrundreinigung zwischen Melkintervallen**
Untergrundreinigung nach Melkintervall

Untergrundvorbehandlung des vorhandenen Untergrundes
bzw. der grundierten Betonflächen  mittels Heissdampf-
Hochdruckreiniger zur sorgfältigen Reinigung vor
Wiederaufnahme
des folgenden Arbeitsganges.
Anschließend wird das Restwasser mit einem
Nass-Trockensauger abgesaugt und die Fläche in der
Oberfläche thermisch getrocknet.
Einheit: m2

**00001.0005 Herstellen einer Einstreuschicht mit QP 100/SBL DF, MV 1:0,5**
Liefern und Herstellen einer gefüllten
Einstreuschicht mit einem schnell durchhärtenden,
transparenten, lösemittel- und
weichmacherfreien,  3-K Bindemittel und
anschließender Quarzsandeinstreuung.

gewählte Produkte oder gleichwertig:
Epoxy QP 100 / Selectmix SBL DF
Anforderungen an das Produkt:
Aushärtung ab 0 °C
Überbeschichtbar nach ca. 2 Std. (20 °C).

Die genannten Werte stellen typische
Produkteigenschaften dar und sind nicht als
verbindliche Produktspezifikationen zu verstehen.

Verbrauch:
Verbrauch je mm:
mind. 1,20 kg/m² Remmers QP 100 <6890>
ca. 0,60 kg/m² Remmers Seletmix SBL DF<6751>
Einheit: m2

**00001.0006 Vollsatte Einstreuung mit Quarz 07/12**
Liefern und Herstellen einer flächigen Einstreuung
der frischen Beschichtung mit staubfreiem
Quarzsand der Körnung 0,7-1,2 mm.
Nach Erhärtung ist der Überschuss restlos zu
entfernen.

gewähltes Produkt oder gleichwertig:
Remmers Quarz 07/12 DF

Farbton: nach Remmers Farbtonkarte

Produktkenndaten
Korndichte 2,65 g/cm³
Körnung ca. 0,7 - 1,2 mm
Form fest, staubfrei

Die genannten Werte stellen typische
Produkteigenschaften dar und sind nicht als
verbindliche Produktspezifikationen zu verstehen.

Verbrauch:
ca. 4,0- 6,0 kg/m² Remmers Quarz 07/12 DF
<4407>
Einheit: m2

**00001.0007 Kopfversiegelung mit QP Color aufQuarzsand 07/12**
Liefern und Herstellen einer Dünnbeschichtung mit
einem schnell durchhärtenden, pigmentierten,
lösemittel- undweichmacherfreien,  3-K
Bindemittel.

gewählte Produkte oder gleichwertig:
Epoxy QP Color

Produktkenndaten im Anlieferungszustand:

Dichte: Komp. A, B, C (20 °C):
1,3 g/cm³, 1,3 g/cm³, 1,0 g/cm³

Anforderungen an das Produkt:
Aushärtung ab 0 °C
Regenfest nach ca. 2 Std. (20 °C).

Die genannten Werte stellen typische
Produkteigenschaften dar und sind nicht als
verbindliche Produktspezifikationen zu verstehen.

Verbrauch:
mind. 0,90-1,10 kg/m² Remmers QP Color <6891>
(Farbe nach Wahl des AG)
Einheit: m2

*Hinweis*
Hinweis zu raumklimatischen Bedingungen
bei Innenabdichtungssystemen

Um die objektspezifischen Anforderungen
an die Raumnutzung zu erreichen und
Kondensatbildung zu vermeiden,
sind geeignete raumklimatische Bedingungen
erforderlich.

Der Wärmeschutz, die Beheizung und
die Belüftung/Entfeuchtung der Räume müssen
nutzungsspezifisch geplant, ausgeführt und
durch den Nutzer praktiziert werden.

Ungünstige raumklimatische Bedingungen sind
zu vermeiden. Ggf. sind zusätzliche Maßnahmen,
wie z.B. die Installation geeigneter
Lüftungsanlagen notwendig.

**00001.0008 Grundierung mit einem transp., LM-freien 3K Hybrid-Bindemittel (QP)**
Liefern und Herstellen einer schnellen, nicht
pigmentierten Grundierung, eines schnell
aushärtenden 3-K-Produkts bei gleichzeitig langer
Verarbeitungsdauer. Die Verarbeitung ist
fachkundigen, gewerblichen Verarbeitern
vorbehalten.

Gew. Produkt: Remmers QP Primer

 Produktkennwerte:
  Komp. A,  Komp. B,  Komp. C,
Mix (3K)
Dichte (20 °C) 1,12 g/cm³  1,29 g/cm³  0,98 g/cm³
1,17 g/cm³
Viskosität (25 °C) 2200 mPa s  425 mPa s  <1 mPa s
925 mPas
Die genannten Werte stellen typische
Produkteigenschaften dar und sind nicht als
verbindliche Produktspezifikationen zu verstehen.

Verbrauch:
ca. 0,30 - 0,50 kg/m² Remmers QP Primer <6930>
(je nach Untergrund)
Einheit: m2

**00001.0009 Porenverschluß mit einem transp. 3K Hybrid-Bindemittel (QP)**
Liefern und Herstellen eines schnellen, nicht
pigmentierten Porenverschlußes mit einem schnell
aushärtenden 3-K-Produkts bei gleichzeitig langer
Verarbeitungsdauer. Die Verarbeitung ist
fachkundigen, gewerblichen Verarbeitern
vorbehalten.

Gew. Produkt: Remmers QP Primer

 Produktkennwerte:
1K,  2K,  3K,  Mix
Dichte (20 °C) :  1,12 g/cm³  1,29 g/cm³
0,98 g/cm³  1,17 g/cm³
Viskosität (25 °C)  2200 mPa s  425 mPa s  <1
mPa s  925 mPa s

Die genannten Werte stellen typische
Produkteigenschaften dar und sind nicht als
verbindliche Produktspezifikationen zu verstehen.

Verbrauch:
Verbrauch je Arbeitsgang:
 ca. 0,30 - 0,50 kg/m² Remmers QP Primer <6930>
(je nach Untergrund)
Einheit: m2
